# Alicatado con baldosas cerámicas de azulejo

- Propiedad del archivo: CYPE INGENIEROS, S.A.
- Formato: FIEBDC-3/2002
- Divisa: EUR
- Costes indirectos: 3.00 %
- IVA: 21.00 %

## R Revestimientos y trasdosados

### RA Alicatados

#### RAG De baldosas cerámicas

**RAG021** m² Alicatado con baldosas cerámicas de azulejo, estilo textil "TAU CERÁMICA", capacidad de absorción de agua E>10%, grupo BIII, 19,8x19,8 cm, colocadas sobre una superficie soporte de fábrica en paramento interior, mediante adhesivo cementoso, C1 T, con deslizamiento reducido y tiempo abierto ampliado T80 Especial Yeso "TAU CERÁMICA", sin junta (separación entre baldosas entre 1,5 y 3 mm); con cantoneras de PVC.
Suministro y colocación de alicatado con baldosas cerámicas de azulejo, estilo textil "TAU CERÁMICA", capacidad de absorción de agua E>10%, grupo BIII, 19,8x19,8 cm, recibidas con adhesivo cementoso, C1 T, con deslizamiento reducido y tiempo abierto ampliado T80 Especial Yeso "TAU CERÁMICA", extendido sobre la superficie soporte con llana. Incluso p/p de preparación de la superficie soporte mediante humedecido de la fábrica, replanteo, cortes, y juntas; rejuntado con mortero técnico superfino coloreado, C G2, Line-Fix Superfino "TAU CERÁMICA", para rejuntado de baldosas cerámicas, con junta de entre 1 y 5 mm; con cantoneras de PVC; acabado y limpieza final.
Incluye: Preparación de la superficie soporte. Replanteo de niveles y disposición de baldosas. Colocación de maestras o reglas. Preparación y aplicación del mortero. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mtc010e | kg | Adhesivo cementoso, C1 T, con deslizamiento reducido y tiempo abierto ampliado T80 Especial Yeso, según UNE-EN 12004, "TAU CERÁMICA", para la colocación en capa fina de pavimentos y revestimientos de material cerámico en interiores y exteriores, compuesto por cementos de alta resistencia y aditivos específicos, con propiedades tixotrópicas. (material) | 6.000 | 0.21 | 1.26 |
| mt19awa010 | m | Cantonera de PVC en esquinas alicatadas. (material) | 0.500 | 1.32 | 0.66 |
| mt19act010ab | m² | Baldosa cerámica de azulejo, estilo textil "TAU CERÁMICA", capacidad de absorción de agua E>10%, grupo BIII, 19,8x19,8 cm, según UNE-EN 14411. (material) | 1.050 | 11.80 | 12.39 |
| mt09mtc020g | kg | Mortero técnico superfino coloreado, C G2, Line-Fix Superfino "TAU CERÁMICA", para rejuntado de baldosas cerámicas, con junta de entre 1 y 5 mm, según UNE-EN 12004, "TAU CERÁMICA". (material) | 0.500 | 0.90 | 0.45 |
| op00sie030 |  | Sierra de disco de diamante, para mesa de trabajo, de corte húmedo. | 1.000 | 0.00 | 0.00 |
| op00amo010 |  | Amoladora o radial. | 1.000 | 0.00 | 0.00 |
| op00tal010 |  | Taladro. | 1.000 | 0.00 | 0.00 |
| mo024 | h | Oficial 1ª alicatador. (mano de obra) | 0.381 | 17.24 | 6.57 |
| mo062 | h | Ayudante alicatador. (mano de obra) | 0.381 | 16.13 | 6.15 |
| % | % | Costes directos complementarios | 2 % | 27.48 | 0.55 |
|  |  | Costes directos |  |  | 28.03 |
